# Aerotermo AT35C GLP - de Kromschroeder

- Propiedad del archivo: CONSTRUNARIO
- Formato: FIEBDC-3/2012
- Programa: Construnario Versión 3.51
- Fecha de los precios: 31/05/2017
- Divisa: EUR

**141305** u Aerotermo AT35C GLP - de Kromschroeder
AT35C, aerotermo centrífugo a GLP. - Medidas (anchura x altura x profundidad) [mm]: 1040 x 510 x 1157. - Potencia nominal [kW]: 35. - Potencia útil (PCI) [kW]: 31,5. - Rendimiento [%]: > 91. - Velocidad de giro del ventilador [r.p.m]: 850. - Caudal de aire a 15 °C [m3/h]: 2800. - Caudal de aire a 50 °C [m3/h]: 3150. - ?T del aire [°C]: 33,1. - Presión disponible [mm.c.d.a.]: 13,5. - Consumo de gas* Natural G20 [20 mbar]: 3,70 m3/h. Propano G31 [37 mbar]: 2,73 kg/h. - Diám. salida humos [mm]: 80. - Diám. entrada aire [mm]: 125. - Tensión de alimentación: Monofásica 220 V AC L, N, PE. - Potencia eléctrica [VA]: 920. - Peso [kg]: 125. * Consumo de gas (15ºC/1013 mbar): Gas Nat. H: Hi,n= 9,45 kWh/m3 Propano: Hi,n= 12,87 kWh/kg.
