# Aerotermo AT45C GN - de Kromschroeder

- Propiedad del archivo: CONSTRUNARIO
- Formato: FIEBDC-3/2012
- Programa: Construnario Versión 3.51
- Fecha de los precios: 31/05/2017
- Divisa: EUR

**141306** u Aerotermo AT45C GN - de Kromschroeder
AT45C, aerotermo centrífugo a gas natural. - Medidas (anchura x altura x profundidad) [mm]: 1040 x 570 x 1257. - Potencia nominal [kW]: 45. - Potencia útil (PCI) [kW]: 40,5. - Rendimiento [%]: > 91. - Velocidad de giro del ventilador [r.p.m]: 750. - Caudal de aire a 15 °C [m3/h]: 3900. - Caudal de aire a 50 °C [m3/h]: 4350. - ?T del aire [°C]: 30,5. - Presión disponible [mm.c.d.a.]: 11. - Consumo de gas* Natural G20 [20 mbar]: 4,76 m3/h. Propano G31 [37 mbar]: 3,51 kg/h. - Diám. salida humos [mm]: 100. - Diám. entrada aire [mm]: 100. - Tensión de alimentación: Monofásica 220 V AC L, N, PE. - Potencia eléctrica [VA]: 1250. - Peso [kg]: 140. * Consumo de gas (15ºC/1013 mbar): Gas Nat. H: Hi,n= 9,45 kWh/m3 Propano: Hi,n= 12,87 kWh/kg.
