# Aerotermo AT55C GLP - de Kromschroeder

- Propiedad del archivo: CONSTRUNARIO
- Formato: FIEBDC-3/2012
- Programa: Construnario Versión 3.51
- Fecha de los precios: 31/05/2017
- Divisa: EUR

**141309** u Aerotermo AT55C GLP - de Kromschroeder
AT55C, aerotermo centrífugo a GLP. - Medidas (anchura x altura x profundidad) [mm]: 1040 x 700 x 1257. - Potencia nominal [kW]: 55. - Potencia útil (PCI) [kW]: 50. - Rendimiento [%]: > 91. - Velocidad de giro del ventilador [r.p.m]: 860. - Caudal de aire a 15 °C [m3/h]: 4400. - Caudal de aire a 50 °C [m3/h]: 4950. - ?T del aire [°C]: 33,4. - Presión disponible [mm.c.d.a.]: 13,5. - Consumo de gas* Natural G20 [20 mbar]: 5,82 m3/h. Propano G31 [37 mbar]: 4,30 kg/h. - Diám. salida humos [mm]: 130. - Diám. entrada aire [mm]: 130. - Tensión de alimentación: Monofásica 220 V AC L, N, PE. - Potencia eléctrica [VA]: 1350. - Peso [kg]: 165. * Consumo de gas (15ºC/1013 mbar): Gas Nat. H: Hi,n= 9,45 kWh/m3 Propano: Hi,n= 12,87 kWh/kg.
