# Aerodestratificador AT36V GLP - de Kromschroeder

- Propiedad del archivo: CONSTRUNARIO
- Formato: FIEBDC-3/2012
- Programa: Construnario Versión 3.51
- Fecha de los precios: 31/05/2017
- Divisa: EUR

**141503** u Aerodestratificador AT36V GLP - de Kromschroeder
AT36V, aerodesestratificador a GLP - Medidas (anchura x altura x profundidad) [mm]: 810 x 820 x 570. - Potencia nominal [kW]: 36. - Potencia útil (PCI) [kW]: 32,5. - Rendimiento [%]: > 91. - Nº de ventiladores: 1. - Velocidad de giro [r.p.m]: 1150. - Caudal de aire a 15 °C [m3/h]: 2900. - Caudal de aire a 50 °C [m3/h]: 3250. - ?T del aire [°C]: 33. - Altura de suspensión [m]: 4/6. - Superficie máx. cubierta [m2]: 160. - Consumo de gas* Natural G20 [20 mbar]: 3,81 m3/h. Propano G31 [37 mbar]: 2,81 kg/h. - Diám. salida humos [mm]: 80. - Diám. entrada aire [mm]: 125. - Tensión de alimentación: Monofásica 220 V AC IP42. - Potencia eléctrica [VA]: 320. - Peso [kg]: 90. - Nivel sonoro a 5 m en campo libre [dBa]: 41. * Consumo de gas (15ºC/1013 mbar): Gas Nat. H: Hi,n= 9,45 kWh/m3 Propano: Hi,n= 12,87 kWh/kg.
