# Kit ventosa concentrica mural AT45HC - de Kromschroeder

- Propiedad del archivo: CONSTRUNARIO
- Formato: FIEBDC-3/2012
- Programa: Construnario VersiĆ³n 3.51
- Fecha de los precios: 31/05/2017
- Divisa: EUR

| Código | Ud | Descripción |
|---|---|---|
| 141705 | u | Kit ventosa concentrica mural AT45HC - de Kromschroeder |
