# Caja de control marcha/paro/vent/rearme TFP3S - de Kromschroeder

- Propiedad del archivo: CONSTRUNARIO
- Formato: FIEBDC-3/2012
- Programa: Construnario Versión 3.51
- Fecha de los precios: 31/05/2017
- Divisa: EUR

**141692** u Caja de control marcha/paro/vent/rearme TFP3S - de Kromschroeder
Caja de control termostática con marcha/paro/ventilación/rearme a distancia y sonda alejada. Aplicación especial para cortinas de aire caliente
