# Desestratificador mod. SDS 4 (3.800 m3/h) - de Kromschroeder

- Propiedad del archivo: CONSTRUNARIO
- Formato: FIEBDC-3/2012
- Programa: Construnario Versión 3.51
- Fecha de los precios: 31/05/2017
- Divisa: EUR

**141680** u Desestratificador mod. SDS 4 (3.800 m3/h) - de Kromschroeder
Los desestratificadores de aire se utilizan en los locales del sector industrial y terciario combinados con los sistemas de calefacción convectiva para paliar el efecto de estratificación del aire, homogeneizando la temperatura entre la zona ocupada y las capas más altas, obteniendo como resultado ahorros energéticos próximos al 30% de la energía térmica consumida.
