# infraSchwank D forma L - de Kromschroeder

- Propiedad del archivo: CONSTRUNARIO
- Formato: FIEBDC-3/2012
- Programa: Construnario Versión 3.51
- Fecha de los precios: 31/05/2017
- Divisa: EUR

**C1008KRO-12202** infraSchwank D forma L - de Kromschroeder
Tubo radiante – infraSchwank D Forma L. - Factor radiante de hasta el 59.3%*. - Opcional: doble escalón de potencia [70% y 100%] o modulante. - Llama larga y laminar. - Silencioso y eficiente gracias a la tecnología “Whisper-Jet”. - Placa cerámica patentada dispuesta en la boca del quemador. Combustión completa sin presencia de inquemados. - Turbulador en el lado de extracción. Mejor factor radiante - Calidad Made in Germany“. - Composición modular. - Tubos de acero con tratamiento superficial de calorizado al horno, para mejorar el factor de emisividad. - Reflectores modulares de acero fratasado con elevado factor de reflexión - Instalación fácil y rápida.. * Factor de radiación - modelo infraSchwank 30 medido por el laboratorio DVGW [Asociación técnica y científica alemana para gas y agua] según la norma DIN EN 416-2. Posibilidades de instalación: - Instalado como aparato tipo A, con aire de combustión procedente del interior del local y evacuación indirecta de los humos en base a la norma UNE EN 13410. - Instalado como aparato tipo B, con aire de combustión procedente del interior del local y evacuación de los humos mediante turbina de impulsión y conducto individual. - Instalado como aparato tipo C, mediante kit ventosa, a tra vés de pared o de techo, con entrada de aire para la combustión del axterior del local y evacuación directa de los bumos al ambiente exterior. - Gestión del sistema mediante control Thermocontrol Plus M1, M2 ó M4. - Posibilidad de telegestión mediante Mod Bus ó Ethernet.
