# infraSchwank D 60 U-GLP - de Kromschroeder

- Propiedad del archivo: CONSTRUNARIO
- Formato: FIEBDC-3/2012
- Programa: Construnario Versión 3.51
- Fecha de los precios: 31/05/2017
- Divisa: EUR

**147076** u infraSchwank D 60 U-GLP - de Kromschroeder
infraSchwank D 60 U, tubo radiante a GLP. - Dimensiones [mm]: A=470; B=13627; C=14098; D=308. - Se compone de [unidad de tubos x longitud en mm]: 1 x 3050, 1 x 4540, 1 x 5950. - Propano / G 31, [Hi,n = 12,87 kWh/kg]: Potencia nominal [kW]: 60.0. Consumo de gas [kg/h]: 4.66. - Peso [kg]: 185. - Diámetro del conducto de evacuación [mm]: 100. - Consumo eléctrico [W]: 91. - Protección eléctrica: IP 20. - Conexión de gas [hembra]: R¾“. - Alimentación eléctrica [V]: 230 V / 50 Hz ~. - Encendido y control: Electrodos de encendido e ionización, operación mediante control de quemador automático. - Identificación CE: CE-0085BO0037.
