# infraSchwank D 50 L-GLP - de Kromschroeder

- Propiedad del archivo: CONSTRUNARIO
- Formato: FIEBDC-3/2012
- Programa: Construnario Versión 3.51
- Fecha de los precios: 31/05/2017
- Divisa: EUR

**147086** u infraSchwank D 50 L-GLP - de Kromschroeder
infraSchwank D 50 L, tubo radiante a GLP. - Dimensiones [mm]: A=470; B=18000; C=18470; D=290. - Se compone de [unidad de tubos x longitud en mm]: 2 x 3050, 2 x 5950. - Propano / G 31, [Hi,n = 12,87 kWh/kg]: Potencia nominal [kW]: 49.0. Consumo de gas [kg/h]: 3.81. - Peso [kg]: 142. - Diámetro del conducto de evacuación [mm]: 100. - Consumo eléctrico [W]: 91. - Protección eléctrica: IP 20. - Conexión de gas [hembra]: R¾“. - Alimentación eléctrica [V]: 230 V / 50 Hz ~. - Encendido y control: Electrodos de encendido e ionización, operación mediante control de quemador automático. - Identificación CE: CE-0085BO0037.
