# novoSchwank 35S L-GN - de Kromschroeder

- Propiedad del archivo: CONSTRUNARIO
- Formato: FIEBDC-3/2012
- Programa: Construnario Versión 3.51
- Fecha de los precios: 31/05/2017
- Divisa: EUR

**147031** u novoSchwank 35S L-GN - de Kromschroeder
novoSchwank 35S L, tubo radiante a gas natural. - Gas Nat. H / G 20, [Hi,n = 9,97 kWh/m3]: Potencia nominal [kW]: 29,0. Consumo de gas [m3/h]: 2,91. - Gas Nat. L / G 25, [Hi,n = 8,57 kWh/m3]: Potencia nominal [kW]: 29,0. Consumo de gas [m3/h]: 3,38. - Peso [kg]: 79. - Diámetro de conexión aire/evacuación p.d.c. [mm]: 100. - Consumo eléctrico [W]: 80. - Protección eléctrica: IP 20. - Conexión de gas [hembra]: R½“. - Alimentación eléctrica [V]: 230 V / 50 Hz ~. - Encendido y control: Electrodos de encendido e ionización, operación mediante control de quemador automático. - Identificación CE: CE-0085BO0037.
