# calorSchwank D 50U GN - de Kromschroeder

- Propiedad del archivo: CONSTRUNARIO
- Formato: FIEBDC-3/2012
- Programa: Construnario Versión 3.51
- Fecha de los precios: 31/05/2017
- Divisa: EUR

**147061** u calorSchwank D 50U GN - de Kromschroeder
calorSchwank D 50U, tubo radiante a gas natural. - Dimensiones [mm]: A=470; B=12050; C=12608. - Se compone de [unidad de tubos x longitud en mm]: 2 x 3050, 1 x 5950. - Gas Nat. H / G 20, [Hi,n = 9,97 kWh/m3]: Potencia nominal [kW]: 49.0. Consumo de gas [m3/h]: 4.92. - Gas Nat. L / G 25, [Hi,n = 8,57 kWh/m3]: Potencia nominal [kW]: 49.0. Consumo de gas [m3/h]: 5.72. - Peso [kg]: 221. - Diámetro del conducto de evacuación [mm]: 100. - Consumo eléctrico [W]: 91. - Protección eléctrica: IP 20. - Conexión de gas [hembra]: R¾“. - Alimentación eléctrica [V]: 230 V / 50 Hz ~. - Encendido y control: Electrodos de encendido e ionización, operación mediante control de quemador automático. - Identificación CE: CE-0085BO0037.
