# calorSchwank D forma L, para sistema colectivo de evacuación de gases tipo D - de Kromschroeder

- Propiedad del archivo: CONSTRUNARIO
- Formato: FIEBDC-3/2012
- Programa: Construnario Versión 3.51
- Fecha de los precios: 31/05/2017
- Divisa: EUR

**C1008KRO-12210** calorSchwank D forma L, para sistema colectivo de evacuación de gases tipo D - de Kromschroeder
Tubo radiante – calorSchwank D Forma L para sistema D. - Factor radiante de hasta el 70,2%*. - Opcional: doble escalón de potencia [70% y 100%] o modulante. - Llama larga y laminar. - Aislamiento cerámico – alta eficiencia energética (sólo calorSchwank). - Silencioso y eficiente gracias a la tecnología “Whisper-Jet”. - Placa cerámica patentada dispuesta en la boca del quemador. Combustión completa sin presencia de inquemados. - Turbulador en el lado de extracción. Mejor factor radiante - Calidad "Made in Germany“. - Composición modular. - Tubos de acero con tratamiento superficial de calorizado al horno, para mejorar el factor de emisividad. - Reflectores modulares de acero fratasado con elevado factor de reflexión - Instalación fácil y rápida.. * Factor de radiación - modelo calorSchwank D 30 medido por el laboratorio DVGW [Asociación técnica y científica alemana para gas y agua] según la norma DIN EN 416-2. Posibilidades de instalación: - Versión especial de tubo radiante para ser conectado a un sistema de evacuación colectiva de humos tipo D, versión "hearring-bone system", compuesto por red de conductos con uniones estancas (selladas con silicona resistente a la alta temperatura - > 200 ºC) y un extractor único de evacuación de humos, resistente también a la alta temperatura, capaz de asegurar una depresión constante de 2,5 mbar sobre el presostato de control de la combustión de cada unidad de aparato conectado (ver modelos de extractor 2025 a 2029 en lista de precios). - Gestión del sistema mediante control Thermocontrol Plus M1 SG (un extractor y una zona de calefacción) ó Thermocontrol Plus M2 SG (dos extractores y dos zonas de calefacción). - Posibildiad de telegestión mediante Mod Bus ó Ethernet
