# Rejilla proteccion novo/infra D/ Calor D 40 L - de Kromschroeder

- Propiedad del archivo: CONSTRUNARIO
- Formato: FIEBDC-3/2012
- Programa: Construnario Versión 3.51
- Fecha de los precios: 31/05/2017
- Divisa: EUR

| Código | Ud | Descripción |
|---|---|---|
| 145115 | u | Rejilla proteccion novo/infra D/ Calor D 40 L - de Kromschroeder |
