# Thermocontrol plus M4 - de Kromschroeder

- Propiedad del archivo: CONSTRUNARIO
- Formato: FIEBDC-3/2012
- Programa: Construnario Versión 3.51
- Fecha de los precios: 31/05/2017
- Divisa: EUR

**149144** u Thermocontrol plus M4 - de Kromschroeder
Control inteligente cronotermostático para el sistema de calefacción. Posibilidad de control de las temperaturas de día, de noche y antihielo. Hasta 20 programas programables diferentes. Control de equipos de 1 escalón de potencia (hasta 8 zonas diferenciadas), 2 escalones o modulante (solo 4 zonas). Posibilidad de telegestión vía Mod Bus o Ethernet. Fácilmente integrable en cualquier sistema de control de edificio (BMS). Software gratuito tipo scada.
