# Thermocontrol plus M2 SG - de Kromschroeder

- Propiedad del archivo: CONSTRUNARIO
- Formato: FIEBDC-3/2012
- Programa: Construnario Versión 3.51
- Fecha de los precios: 31/05/2017
- Divisa: EUR

**149146** u Thermocontrol plus M2 SG - de Kromschroeder
Versión especial de control inteligente cronotermostático thermocontorl Plus para gestionar una zona (un solo extractor de humos) de tubos radiantes conectados a un sistema de evacuación colectiva de humos.
