# Caja control de 1 unidad de aparato modulante “moduSchwank 1” - de Kromschroeder

- Propiedad del archivo: CONSTRUNARIO
- Formato: FIEBDC-3/2012
- Programa: Construnario Versión 3.51
- Fecha de los precios: 31/05/2017
- Divisa: EUR

| Código | Ud | Descripción |
|---|---|---|
| 142460 | u | Caja control de 1 unidad de aparato modulante “moduSchwank 1” - de Kromschroeder |
