# terrasSchwank+ 7/2A GN - de Kromschroeder

- Propiedad del archivo: CONSTRUNARIO
- Formato: FIEBDC-3/2012
- Programa: Construnario Versión 3.51
- Fecha de los precios: 31/05/2017
- Divisa: EUR

**149976** u terrasSchwank+ 7/2A GN - de Kromschroeder
terrasSchwank+. - Aparato para la calefacción por infrarrojos a gas, concebido exclusivamente para la calefacción de espacios al aire libre. - Fabricado con materiales de alta calidad para un funcionamiento y manejo seguro. - Doble escalón de potencia en el modelo terrasSchwank+ 7/2 A. - Encendido automático por salto de chispa y control de llama mediante electrodo de ionización. - Sistema "Windsecure" que evita que la llama se apague por la acción del viento. - Ahorro energético de más del 62% y rápido retorno de la inversión. - Certificación CE.
