# ecoSchwank 18-GLP - de Kromschroeder

- Propiedad del archivo: CONSTRUNARIO
- Formato: FIEBDC-3/2012
- Programa: Construnario Versión 3.51
- Fecha de los precios: 31/05/2017
- Divisa: EUR

**149902** u ecoSchwank 18-GLP - de Kromschroeder
ecoSchwank 18, radiador luminoso a GLP. - Dimensiones [mm]: Longitud L2: 928. Longitud L1: 1014. - Potencia nominal [kW]*: 18,0. - Consumo de gas [kg/h]**: 1,4. - Peso [kg]: Aparato: 8,25. Control: 1,9. - Identificación CE: CE-0085AP0459. *La potencia nominal es la cantidad de calor aportada por el gas en base al valor de su poder calorífico inferior Hi,n. **Consumo de gas: Gas Nat. H: Hi,n = 9,97 kWh/m3 Gas Nat. L: Hi,n = 8,57 kWh/m3 Propano: Hi,n = 12,87 kWh/kg [0°C / 1013 mbar] Gas Nat. H: Wo,n = 14,8 kWh/m3 Gas Nat. L: Wo,n = 12,1 kWh/m3 [0°C / 1013 mbar].
