# primoSchwank 20-GLP-1E - de Kromschroeder

- Propiedad del archivo: CONSTRUNARIO
- Formato: FIEBDC-3/2012
- Programa: Construnario Versión 3.51
- Fecha de los precios: 31/05/2017
- Divisa: EUR

**149008** u primoSchwank 20-GLP-1E - de Kromschroeder
primoSchwank 20, radiador luminoso a GLP. - Dimensiones [mm]: Longitud L2: 1160. Longitud L1: 1108. - Potencia nominal [kW]: 19,4. - Consumo de gas [kg/h]*: 1,52. - Peso [kg]: Aparato: 17,5. Control: 1,4. *Consumo de gas [0°C / 1013 mbar]: Gas Nat. H: Hi,n = 9,97 kWh/m3 Gas Nat. L: Hi,n = 8,57 kWh/m3 Propano: Hi,n = 12,87 kWh/kg.
