# primoSchwank 40-GN-1E - de Kromschroeder

- Propiedad del archivo: CONSTRUNARIO
- Formato: FIEBDC-3/2012
- Programa: Construnario Versión 3.51
- Fecha de los precios: 31/05/2017
- Divisa: EUR

**149015** u primoSchwank 40-GN-1E - de Kromschroeder
primoSchwank 40, radiador luminoso a gas natural. - Dimensiones [mm]: Longitud L2: 1157. Longitud L1: 1108. - Potencia nominal [kW]: 30,1. - Consumo de gas [m3/h]*: 3,90 - 4,53. - Peso [kg]: Aparato: 30,1. Control: 2,3. *Consumo de gas [0°C / 1013 mbar]: Gas Nat. H: Hi,n = 9,97 kWh/m3 Gas Nat. L: Hi,n = 8,57 kWh/m3 Propano: Hi,n = 12,87 kWh/kg.
