# primoSchwank 15-GN-2E - de Kromschroeder

- Propiedad del archivo: CONSTRUNARIO
- Formato: FIEBDC-3/2012
- Programa: Construnario Versión 3.51
- Fecha de los precios: 31/05/2017
- Divisa: EUR

**149021** u primoSchwank 15-GN-2E - de Kromschroeder
primoSchwank 15, radiador luminoso a gas natural. - Dimensiones [mm]: Longitud L2: 882. Longitud L1: 830. - Potencia nominal [kW]: 14,5. - Consumo de gas [m3/h]*: 1,45 - 1,69. - Peso [kg]: Aparato: 14. Control: 1,4. *Consumo de gas [0°C / 1013 mbar]: Gas Nat. H: Hi,n = 9,97 kWh/m3 Gas Nat. L: Hi,n = 8,57 kWh/m3 Propano: Hi,n = 12,87 kWh/kg.
