# supraSchwank 10-GLP-1E - de Kromschroeder

- Propiedad del archivo: CONSTRUNARIO
- Formato: FIEBDC-3/2012
- Programa: Construnario Versión 3.51
- Fecha de los precios: 31/05/2017
- Divisa: EUR

**149202** u supraSchwank 10-GLP-1E - de Kromschroeder
supraSchwank 10, radiador luminoso a GLP. - Dimensiones [mm]: Longitud L2: 629. Longitud L1: 553. - Potencia nominal [kW]: 7,7. - Consumo de gas [kg/h]*: 0,60. - Peso [kg]: Aparato: 17. Control: 1,4. *Consumo de gas [0°C / 1013 mbar]: Gas Nat. H: Hi,n = 9,97 kWh/m3 Gas Nat. L: Hi,n = 8,57 kWh/m3 Propano: Hi,n = 12,87 kWh/kg.
