# supraSchwank 15-GN-1E - de Kromschroeder

- Propiedad del archivo: CONSTRUNARIO
- Formato: FIEBDC-3/2012
- Programa: Construnario Versión 3.51
- Fecha de los precios: 31/05/2017
- Divisa: EUR

**149203** u supraSchwank 15-GN-1E - de Kromschroeder
supraSchwank 15, radiador luminoso a gas natural. - Dimensiones [mm]: Longitud L2: 906. Longitud L1: 830. - Potencia nominal [kW]: 11,5. - Consumo de gas [m3/h]*: 1,15 - 1,34. - Peso [kg]: Aparato: 22,4. Control: 1,4. *Consumo de gas [0°C / 1013 mbar]: Gas Nat. H: Hi,n = 9,97 kWh/m3 Gas Nat. L: Hi,n = 8,57 kWh/m3 Propano: Hi,n = 12,87 kWh/kg.
