# Ventilador radial de techo 8990, 6250 m³/h - de Kromschroeder

- Propiedad del archivo: CONSTRUNARIO
- Formato: FIEBDC-3/2012
- Programa: Construnario Versión 3.51
- Fecha de los precios: 31/05/2017
- Divisa: EUR

| Código | Ud | Descripción |
|---|---|---|
| 142158 | u | Ventilador radial de techo 8990, 6250 m³/h - de Kromschroeder |
