# Sobrecoste electrovalvula, 2Etapas, Infra/Calor, opcional - de Kromschroeder

- Propiedad del archivo: CONSTRUNARIO
- Formato: FIEBDC-3/2012
- Programa: Construnario VersiĆ³n 3.51
- Fecha de los precios: 31/05/2017
- Divisa: EUR

**145125** u Sobrecoste electrovalvula, 2Etapas, Infra/Calor, opcional - de Kromschroeder
Quemador de 2 etapas.
