# Hidroboost

- Propiedad del archivo: CONSTRUNARIO
- Formato: FIEBDC-3/2012
- Programa: Construnario Versión 2.11
- Fecha de los precios: 09/01/2017
- Divisa: EUR

**C1701OLI-41** Hidroboost
Hidroboost La tecnología Hydroboost desarrollada por OLI permite generar energía a medida que el agua entra en la cisterna. Es un sistema de acumulación de energía para el accionamiento electrónico de la doble descarga, autosuficiente en términos de energía. El sistema de accionamiento de la doble descarga en las cisternas equipadas con el sistema Hydroboost se realiza mediante una activación no-touch, a través de sensores capacitivos. Basta aproximar la mano para activar la descarga mediante la potencia de una energía limpia. Con un consumo eléctrico continuo de tan solo 3,3 mW, la energía que genera a cada segundo el sistema Hydroboost es 38 veces superior al consumo instantáneo del sistema que acumula energía durante más de 30 días sin uso. Es decir, en caso de ausencia prolongada, el sistema de control inteligente de la cisterna se descarga automáticamente para volver a llenarse. El uso de esta tecnología no requiere conexión a la red eléctrica o cambio de pilas, pues al aprovechar la energía del agua en movimiento, genera y almacena energía que, posteriormente, utiliza para activar las descargas. En este catálogo encontrará esta tecnología aplicada a el innovador pulsador Moon, equipada con sensores capacitivos para activar las cisternas empotradas OLI74 con sistema Hydroboost.
