# MOON

- Propiedad del archivo: CONSTRUNARIO
- Formato: FIEBDC-3/2012
- Programa: Construnario Versión 2.11
- Fecha de los precios: 09/01/2017
- Divisa: EUR

**OLI059887** u MOON
Pulsador para cisterna OLI modelo MOON. Placa de control de cerámica con activación NO TOUCH a través de sensores capacitivos. Doble descarga. Resulta ideal para proyectos de rehabilitación y para espacios públicos gracias a su sistema de activación NO TOUCH. Pulsador exclusivo. Acabado cerámico. - Pieza indivisible de material cerámico blanco. - Doble descarga. - Activación no-touch a través de sensores capacitivos. - Capacidad de detección: hasta 25 mm. - Compatible con el sistema Hydroboost. - Higiénico y fácil de limpiar. - Sistema de apertura tipo “ala de gaviota” que evita daños. - Conexiones electrónicas a prueba de errores. - Conectores resistentes al agua. - 2 años de garantía. Activación no-touch: El uso de sensores capacitivos permitió a OLI desarrollar el concepto alrededor de una placa cerámica de una sola pieza con innovadoras funciones táctiles y formas que aseguran una ergonomía y unos niveles de higiene superiores. Simple e intuitivo: El diseño simple y elegante de la placa Moon combina la alta tecnología con la tradición, consiguiendo una interfaz sencilla y cómoda para el usuario, cuya elegancia de las formas pone de relieve la doble descarga y favorece la media descarga. Compatible con OLI120 PLUS y OLI74 PLUS.
