# GLASSY negro

- Propiedad del archivo: CONSTRUNARIO
- Formato: FIEBDC-3/2012
- Programa: Construnario Versión 2.11
- Fecha de los precios: 09/01/2017
- Divisa: EUR

**OLI069857** u GLASSY negro
Pulsador para cisterna OLI modelo GLASSY negro. Placa de control de vidrio negro con activación por sensores capacitivos. Doble descarga. Resulta ideal para proyectos de rehabilitación y para espacios públicos gracias a su sistema de activación NO TOUCH. - Activación no-touch a través de sensores capacitivos con simbologia led. - Doble descarga. - Capacidad de detección: hasta 25 mm. - Compatible con el sistema Hydroboost. - Higiénico y fácil de limpiar. - Sistema de apertura tipo “ala de gaviota” que evita daños. - Espesor de 4 mm. - Conexiones electrónicas a prueba de errores. - Conectores resistentes al agua. - Una pieza de vidrio templado. - 2 años de garantía. Fácil instalación: - Sistema de apertura tipo “ala de gaviota” que evita daños. - Conexiones electrónicas a prueba de errores. - Conectores resistentes al agua. Una sola pieza de vidrio: - Material tradicional en perfecta armonía con su cuarto de baño. - Higiénico y fácil de limpiar. Compatible con OLI120 PLUS y OLI74 PLUS.
