# Metal

- Propiedad del archivo: CONSTRUNARIO
- Formato: FIEBDC-3/2012
- Programa: Construnario Versión 2.11
- Fecha de los precios: 11/07/2017
- Divisa: EUR

**C1701OLI-4207** Metal
ESPACIOS PÚBLICOS. La amplia gama de pulsadores OLI se caracteriza por su versatilidad y durabilidad. Su innovadora tecnología de vanguardia es adecuada para todo tipo de espacios, tanto si se tratan de zonas con mucho uso, como espacios públicos, o de entornos más acotados y privados. Desde el sensor por infrarrojos, que permite activar la descarga sin tocar la placa (lo que lleva el cuidado de la higiene a su más alto nivel), pasando por los modelos flexibles para espacios públicos (fabricados con el material más duradero y resistente), hasta los diseñados a prueba de vandalismo, los pulsadores OLI son la mejor elección para cada circunstancia. Máxima resistencia: Fabricados con materiales fuertes e incorporando además un sistema antivandalismo, los pulsadores OLI son ideales para los espacios públicos.
