# SM15

- Propiedad del archivo: CONSTRUNARIO
- Formato: FIEBDC-3/2012
- Programa: Construnario Versión 2.11
- Fecha de los precios: 09/01/2017
- Divisa: EUR

**OLI022238** u SM15
Pulsador para cisterna OLI modelo SM15 fabricado en vidrio templado acabado blanco. Accionamiento neumático. Doble descarga. - Arq. Souto de Moura Design. - Doble descarga. - Accionamiento neumático. - Fuerza de accionamiento <20 N. - Instalación en la pared superficial con azulejos de 150 mm x 150 mm. - Material de vidrio templado blanco. - 2 años de garantía. Compatible con OLI74 PLUS y EXPERT EVO, versiones neumáticas.
