# TREND cromo brillo

- Propiedad del archivo: CONSTRUNARIO
- Formato: FIEBDC-3/2012
- Programa: Construnario Versión 2.11
- Fecha de los precios: 09/01/2017
- Divisa: EUR

**OLI656504** u TREND cromo brillo
Pulsador para cisterna OLI modelo TREND fabricado en acero inox acabado brillo. Accionamiento neumático. Doble descarga. - Doble descarga. - Accionamiento neumático. - Fuerza de accionamiento < 20 N. - Espesor de 2 mm. - A prueba de vandalismo. - Material de acero inoxidable. - 2 años de garantía. Compatible con OLI74 PLUS y EXPERT EVO, versiones neumáticas.
