# SLIM INOX

- Propiedad del archivo: CONSTRUNARIO
- Formato: FIEBDC-3/2012
- Programa: Construnario Versión 2.11
- Fecha de los precios: 09/01/2017
- Divisa: EUR

**OLI57141** u SLIM INOX
Pulsador para cisterna OLI modelo SLIM INOX acabado acero cepillado. Accionamiento mecánico. Doble descarga. - Pulsador en ABS con tapa de acero inoxidable cepillado. - Gran resistencia. - Espesor de 7,8 mm. Compatible con OLI120 PLUS, OLI74 PLUS y EXPERT EVO, versiones mecánicas.
