# OCEANÍA mec. vidrio-negro

- Propiedad del archivo: CONSTRUNARIO
- Formato: FIEBDC-3/2012
- Programa: Construnario Versión 2.11
- Fecha de los precios: 10/07/2017
- Divisa: EUR

**OLI54557** u OCEANÍA mec. vidrio-negro
Pulsador para cisterna OLI modelo OCEANIA acabado vidrio negro. Accionamiento mecánico. Doble descarga. - Doble descarga. - Fuerza de accionamiento < 20 N. - Espesor reducido. - Botón basculante. - Sistema de apertura tipo “ala de gaviota” que evita daños. - A prueba de vandalismo. - 2 años de garantía. Compatible con OLI74 PLUS versión mecánica.
