# OCEANÍA MIA mec. (personalizable)

- Propiedad del archivo: CONSTRUNARIO
- Formato: FIEBDC-3/2012
- Programa: Construnario Versión 2.11
- Fecha de los precios: 10/07/2017
- Divisa: EUR

**OLI54563** u OCEANÍA MIA mec. (personalizable)
Pulsador para cisterna OLI modelo OCEANIA MIA acabado PERSONALIZABLE. Accionamiento mecánico. Doble descarga. Un mundo infinito de acabados personalizados. Personalice su Oceanía con su acabado preferido, con un material de 10 mm de espesor, tanto con carcasas cerámicas como con madera o piedras decorativas, que pueden personalizar fácilmente su Oceania. Por ejemplo, mediante la tecnología de corte por chorro de agua puede obtener su MIA con un acabado único y perfecto. El pulsador Oceania Mia viene con un pegamento de doble cara de alta resistencia para colocarla fácilmente en cualquier acabado delantero que elija. Para que el acabado de su pulsador sea perfecto, esta versión viene con una estructura de acero inoxidable y un pulsador de cromo mate. Elija el acabado que prefiera y dese el gusto de tener un pulsador único. Compatible con OLI74 PLUS versión mecánica.
