# iPLATE soft touch negro

- Propiedad del archivo: CONSTRUNARIO
- Formato: FIEBDC-3/2012
- Programa: Construnario Versión 2.11
- Fecha de los precios: 09/01/2017
- Divisa: EUR

**OLI670005** u iPLATE soft touch negro
Pulsador para cisterna OLI modelo iPLATE acabado soft touch negro. Accionamiento mecánico. Doble descarga. - Doble descarga. - Accionamiento mecánico. - Fuerza de accionamiento < 20 N. - Espesor de 6 mm. - Pulsador en ABS: alta resistencia a los arañazos. - 2 años de garantía. Compatible con OLI120 PLUS, OLI74 PLUS y EXPERT EVO, versiones mecánicas.
