# METAL DUAL cromo mate

- Propiedad del archivo: CONSTRUNARIO
- Formato: FIEBDC-3/2012
- Programa: Construnario Versión 2.11
- Fecha de los precios: 09/01/2017
- Divisa: EUR

**OLI656006** u METAL DUAL cromo mate
Pulsador para cisterna OLI modelo METAL DUAL fabricado en metal acabado cromo mate. Accionamiento mecánico. Doble descarga. Doble descarga. - Doble descarga. - Accionamiento mecánico. - Fuerza de accionamiento < 20 N. - A prueba de vandalismo. - Material en Zamac. - 2 años de garantía. Compatible con OLI120 PLUS, OLI74 PLUS y EXPERT EVO, versiones mecánicas.
