# KARISMA soft touch negro

- Propiedad del archivo: CONSTRUNARIO
- Formato: FIEBDC-3/2012
- Programa: Construnario Versión 2.11
- Fecha de los precios: 09/01/2017
- Divisa: EUR

**OLI641015** KARISMA soft touch negro
Pulsador para cisterna OLI modelo KARISMA soft touch negro. Accionamiento neumático. Doble descarga. - Doble descarga. - Accionamiento neumático. - Fuerza de accionamiento < 20 N. - Pulsador en ABS: alta resistencia a los arañazos. - 2 años de garantía. Compatible con OLI74 PLUS y EXPERT EVO, versiones neumáticas. Instalación: espesor mínimo de pared delantera: OLI74 Plus: 25 mm/Expert Evo - Aplicación superior: 30 mm.
