# Electra III

- Propiedad del archivo: CONSTRUNARIO
- Formato: FIEBDC-3/2012
- Programa: Construnario Versión 2.11
- Fecha de los precios: 09/01/2017
- Divisa: EUR

**OLI79206** u Electra III
Pulsador electrónico y manual para cisterna OLI modelo ELECTRA III metálico acabado cromo brillo. Accionamiento electrónico y manual. Doble descarga. - Doble descarga ( 60 s descarga completa). - Sensor de infrarrojos o accionamiento mecánico. - Fuerza de accionamiento < 20 N. - Limpieza previa automática. - Compatible con la versión electrónica de OLI74 Plus. - Necesaria instalación previa para la conexión eléctrica (adaptador de 230 V/120 V no incluido). - A prueba de vandalismo. - Material Zamac de cromo brillo. - 2 años de garantía.
