# Electra II

- Propiedad del archivo: CONSTRUNARIO
- Formato: FIEBDC-3/2012
- Programa: Construnario Versión 2.11
- Fecha de los precios: 09/01/2017
- Divisa: EUR

**OLI79205** u Electra II
Pulsador electrónico para cisterna OLI modelo ELECTRA II metálico acabado cromo brillo. Accionamiento electrónico. Doble descarga. - Doble descarga ( 60 s descarga completa). - Accionamiento del sensor de infrarrojos. - Limpieza previa automática. - Compatible con la versión electrónica de OLI74 PLUS. - Necesaria instalación previa para la conexión eléctrica (adaptador de 230 V/120 V no incluido). - A prueba de vandalismo. - Material Zamac de cromo brillo. - 2 años de garantía.
