# Electra I

- Propiedad del archivo: CONSTRUNARIO
- Formato: FIEBDC-3/2012
- Programa: Construnario Versión 2.11
- Fecha de los precios: 09/01/2017
- Divisa: EUR

**OLI79207** u Electra I
Pulsador para cisterna OLI modelo ELECTRA I metálico acabado cromo brillo. Accionamiento mediante interruptor o mecánica. Descarga única. - Descarga única. - Activación mediante interruptor (no incluido) o mecánica. - Fuerza de accionamiento < 20 N. - Compatible con la versión electrónica de OLI74 PLUS. - Conexión de energía eléctrica con instalación previa necesaria (adaptador de 230 V / 120 V no incluido). - Cable de conexión al interruptor (4 m) incluido. - A prueba de vandalismo. - Material Zamac de cromo brillo. - 2 años de garantía.
