# Kit de conversión hidroboost para OLI74 PLUS

- Propiedad del archivo: CONSTRUNARIO
- Formato: FIEBDC-3/2012
- Programa: Construnario Versión 2.11
- Fecha de los precios: 09/01/2017
- Divisa: EUR

**OLI86090** u Kit de conversión hidroboost para OLI74 PLUS
Kit de conversión hidroboost para OLI74 PLUS. - 2 latiguillos flexibles. - Pernos de anclaje hidroboost de la válvula de salida. - Servomotor. - Filtro de la válvula de cierre. - Alternador hidráulico.
