# Kit de conversión electrónico para OLI74 PLUS

- Propiedad del archivo: CONSTRUNARIO
- Formato: FIEBDC-3/2012
- Programa: Construnario Versión 2.11
- Fecha de los precios: 09/01/2017
- Divisa: EUR

**OLI77754** u Kit de conversión electrónico para OLI74 PLUS
Kit de conversión electrónico para OLI74 PLUS. - El transformador no se suministra en este código. - Es necesario realizar una instalación previa de la conexión eléctrica.
