# Placa de inspección metálica

- Propiedad del archivo: CONSTRUNARIO
- Formato: FIEBDC-3/2012
- Programa: Construnario Versión 2.11
- Fecha de los precios: 09/01/2017
- Divisa: EUR

**OLI640984** u Placa de inspección metálica
Placa de inspección metálica. - Placa de inspección para las versiones neumáticas de Oli74 Plus, Expert Evo y Quadra. - A prueba de vandalismo. - Material Zamac de cromo brillo.
