# Pedal accionador neumático (se monta en la pared)

- Propiedad del archivo: CONSTRUNARIO
- Formato: FIEBDC-3/2012
- Programa: Construnario Versión 2.11
- Fecha de los precios: 09/01/2017
- Divisa: EUR

**OLI605301** u Pedal accionador neumático (se monta en la pared)
Pedal accionador neumático (se monta en la pared). - Descarga única. - Accionamiento neumático. - Compatible con todas las cisternas neumáticas empotradas y expuestas de OLI. - Instalación en la pared. - Pulsador antideslizante. - A prueba de vandalismo. - Material de acero inoxidable. - 2 años de garantía. Incluidos: - Material de fijación. - Latiguillo flexible neumático L. 2500 mm. - Tubo de protección L. 2500 mm.
