# MINI TREND

- Propiedad del archivo: CONSTRUNARIO
- Formato: FIEBDC-3/2012
- Programa: Construnario Versión 2.11
- Fecha de los precios: 09/01/2017
- Divisa: EUR

**OLI605294** u MINI TREND
MINI TREND. - Doble descarga. - Accionamiento neumático. - Compatible con todas las cisternas neumáticas empotradas de OLI. - Solo para instalaciones en paredes ligeras. - Caja de pared para instalar en paredes de ladrillos (disponible mediante consulta). - Material de acero inoxidable brillo. - 2 años de garantía. Incluidos: - Latiguillo flexible neumático L. 2500 mm; - Tubo corrugada L. 2500 mm.
