# Pulsadores neumáticos SPHERA -

- Propiedad del archivo: CONSTRUNARIO
- Formato: FIEBDC-3/2012
- Programa: Construnario Versión 2.11
- Fecha de los precios: 09/01/2017
- Divisa: EUR

**OLI605274** u Pulsadores neumáticos SPHERA -
Pulsadores neumáticos SPHERA -. - Descarga única. - Accionamiento neumático; - Compatible con todas las cisternas neumáticas empotradas y expuestas de OLI. - Solo para instalaciones en paredes ligeras. - Material ABS de cromo brillo. - 2 años de garantía.
