# Pulsadores neumáticos de pared externos manuales de cromo brillo

- Propiedad del archivo: CONSTRUNARIO
- Formato: FIEBDC-3/2012
- Programa: Construnario Versión 2.11
- Fecha de los precios: 09/01/2017
- Divisa: EUR

**OLI605104** u Pulsadores neumáticos de pared externos manuales de cromo brillo
Pulsadores neumáticos de pared externos manuales de cromo brillo. - Descarga única. - Accionamiento neumático. - Compatible con todas las cisternas neumáticas empotradas y expuestas de OLI. - Material ABS. - 2 años de garantía. Incluidos: - Material de fijación. - Latiguillo flexible neumático L. 2500 mm. - Tubo con revestimiento estético L. 1500 mm.
