# Ventilador HAPPY AIR para OLI74 Plus Happy Air

- Propiedad del archivo: CONSTRUNARIO
- Formato: FIEBDC-3/2012
- Programa: Construnario VersiĆ³n 2.11
- Fecha de los precios: 09/01/2017
- Divisa: EUR

| Código | Ud | Descripción |
|---|---|---|
| OLI101772 | u | Ventilador HAPPY AIR para OLI74 Plus Happy Air |
