# Kit de esquina Sanitarblock

- Propiedad del archivo: CONSTRUNARIO
- Formato: FIEBDC-3/2012
- Programa: Construnario VersiĆ³n 2.11
- Fecha de los precios: 09/01/2017
- Divisa: EUR

**OLI719183** u Kit de esquina Sanitarblock
Kit de esquina Sanitarblock. - Compatible con las estructuras Sanitarblock de 1150/1130 mm.
